# Codo doble PP-R RH con base de fijación, referencia 4302902502121 de Georg Fischer. 1/2'' d25

- Propiedad del archivo: CONSTRUNARIO
- Formato: FIEBDC-3/2012
- Programa: Construnario Versión 3.51
- Fecha de los precios: 29/01/2024
- Divisa: EUR

**4302902502121** u Codo doble PP-R RH con base de fijación, referencia 4302902502121 de Georg Fischer. 1/2'' d25
Codo doble PP-R RH con base de fijación
