# Batería modular PP-R, 6 bocas, referencia 4302902002321 de Georg Fischer. 1/2'' d20

- Propiedad del archivo: CONSTRUNARIO
- Formato: FIEBDC-3/2012
- Programa: Construnario Versión 3.51
- Fecha de los precios: 29/01/2024
- Divisa: EUR

**4302902002321** u Batería modular PP-R, 6 bocas, referencia 4302902002321 de Georg Fischer. 1/2'' d20
Batería modular PP-R, 6 bocas
