# Doble codo RH, referencia 4302902011021 de Georg Fischer. 1/2" d20

- Propiedad del archivo: CONSTRUNARIO
- Formato: FIEBDC-3/2012
- Programa: Construnario VersiĆ³n 3.51
- Fecha de los precios: 29/01/2024
- Divisa: EUR

**4302902011021** u Doble codo RH, referencia 4302902011021 de Georg Fischer. 1/2" d20
Doble codo RH,
