# Codo PP-R RH base soporte, referencia 4302102008121 de Georg Fischer. 3/4'' d20

- Propiedad del archivo: CONSTRUNARIO
- Formato: FIEBDC-3/2012
- Programa: Construnario VersiĆ³n 3.51
- Fecha de los precios: 29/01/2024
- Divisa: EUR

**4302102008121** u Codo PP-R RH base soporte, referencia 4302102008121 de Georg Fischer. 3/4'' d20
Codo PP-R RH base soporte
