# Codo 90 RM PP-R, referencia 4302103207521 de Georg Fischer. 32-1

- Propiedad del archivo: CONSTRUNARIO
- Formato: FIEBDC-3/2012
- Programa: Construnario VersiĆ³n 3.51
- Fecha de los precios: 29/01/2024
- Divisa: EUR

**4302103207521** u Codo 90 RM PP-R, referencia 4302103207521 de Georg Fischer. 32-1
Codo 90 R.M. PP-R 32-1
