# Unión 3 piezas PP-R RH, referencia 4302703203521 de Georg Fischer. 32-1"

- Propiedad del archivo: CONSTRUNARIO
- Formato: FIEBDC-3/2012
- Programa: Construnario Versión 3.51
- Fecha de los precios: 29/01/2024
- Divisa: EUR

**4302703203521** u Unión 3 piezas PP-R RH, referencia 4302703203521 de Georg Fischer. 32-1"
Unión 3 piezas PP-R RH
