# Unión 3 piezas PP-R RM, referencia 4302904030121 de Georg Fischer. 40-1.1/4"

- Propiedad del archivo: CONSTRUNARIO
- Formato: FIEBDC-3/2012
- Programa: Construnario Versión 3.51
- Fecha de los precios: 29/01/2024
- Divisa: EUR

**4302904030121** u Unión 3 piezas PP-R RM, referencia 4302904030121 de Georg Fischer. 40-1.1/4"
Unión 3 piezas PP-R RM
