# Manguito R.H. PP-R, referencia 4302703230421 de Georg Fischer. 32-1"

- Propiedad del archivo: CONSTRUNARIO
- Formato: FIEBDC-3/2012
- Programa: Construnario VersiĆ³n 3.51
- Fecha de los precios: 29/01/2024
- Divisa: EUR

**4302703230421** u Manguito R.H. PP-R, referencia 4302703230421 de Georg Fischer. 32-1"
Manguito R.H. PP-R 32-1"
