# Manguito RM hexagonal PP-R, referencia 4302703227121 de Georg Fischer. 32-1"

- Propiedad del archivo: CONSTRUNARIO
- Formato: FIEBDC-3/2012
- Programa: Construnario VersiĆ³n 3.51
- Fecha de los precios: 29/01/2024
- Divisa: EUR

**4302703227121** u Manguito RM hexagonal PP-R, referencia 4302703227121 de Georg Fischer. 32-1"
Manguito RM hexagonal PP-r 32-1"
