# Manguito RM PP-R, referencia 4302703232421 de Georg Fischer. 32-1"

- Propiedad del archivo: CONSTRUNARIO
- Formato: FIEBDC-3/2012
- Programa: Construnario VersiĆ³n 3.51
- Fecha de los precios: 29/01/2024
- Divisa: EUR

**4302703232421** u Manguito RM PP-R, referencia 4302703232421 de Georg Fischer. 32-1"
Manguito R.M. PP-R 32-1"
