# Te R.H. PP-R, referencia 4302902010121 de Georg Fischer. 20-3/4"

- Propiedad del archivo: CONSTRUNARIO
- Formato: FIEBDC-3/2012
- Programa: Construnario VersiĆ³n 3.51
- Fecha de los precios: 29/01/2024
- Divisa: EUR

**4302902010121** u Te R.H. PP-R, referencia 4302902010121 de Georg Fischer. 20-3/4"
Te R.H. PP-R 20-3/4"
