# Tapon roscado PP-R, referencia 4302902514121 de Georg Fischer. d25

- Propiedad del archivo: CONSTRUNARIO
- Formato: FIEBDC-3/2012
- Programa: Construnario VersiĆ³n 3.51
- Fecha de los precios: 29/01/2024
- Divisa: EUR

**4302902514121** u Tapon roscado PP-R, referencia 4302902514121 de Georg Fischer. d25
Tapon roscado PP-R d25
