# Tapón PP-R, referencia 4302902506121 de Georg Fischer. d25

- Propiedad del archivo: CONSTRUNARIO
- Formato: FIEBDC-3/2012
- Programa: Construnario Versión 3.51
- Fecha de los precios: 29/01/2024
- Divisa: EUR

**4302902506121** u Tapón PP-R, referencia 4302902506121 de Georg Fischer. d25
Tapón PP-R d25
