# Derivación PP-R, referencia 4302907590022 de Georg Fischer. d75-20

- Propiedad del archivo: CONSTRUNARIO
- Formato: FIEBDC-3/2012
- Programa: Construnario Versión 3.51
- Fecha de los precios: 29/01/2024
- Divisa: EUR

**4302907590022** u Derivación PP-R, referencia 4302907590022 de Georg Fischer. d75-20
Derivación PP-R d75-20
