# Derivación PP-R, referencia 4302909090222 de Georg Fischer. d90-32

- Propiedad del archivo: CONSTRUNARIO
- Formato: FIEBDC-3/2012
- Programa: Construnario Versión 3.51
- Fecha de los precios: 29/01/2024
- Divisa: EUR

**4302909090222** u Derivación PP-R, referencia 4302909090222 de Georg Fischer. d90-32
Derivación PP-R d90-32
