# Derivación PP-R, referencia 4302911090122 de Georg Fischer. d110-25

- Propiedad del archivo: CONSTRUNARIO
- Formato: FIEBDC-3/2012
- Programa: Construnario Versión 3.51
- Fecha de los precios: 29/01/2024
- Divisa: EUR

**4302911090122** u Derivación PP-R, referencia 4302911090122 de Georg Fischer. d110-25
Derivación PP-R d110-25
