# Derivación PP-R, referencia 4302912590022 de Georg Fischer. d125-20

- Propiedad del archivo: CONSTRUNARIO
- Formato: FIEBDC-3/2012
- Programa: Construnario Versión 3.51
- Fecha de los precios: 29/01/2024
- Divisa: EUR

**4302912590022** u Derivación PP-R, referencia 4302912590022 de Georg Fischer. d125-20
Derivación PP-R d125-20
