# Derivación PP-R RH, referencia 4302909091022 de Georg Fischer. d90-3/4"

- Propiedad del archivo: CONSTRUNARIO
- Formato: FIEBDC-3/2012
- Programa: Construnario Versión 3.51
- Fecha de los precios: 29/01/2024
- Divisa: EUR

**4302909091022** u Derivación PP-R RH, referencia 4302909091022 de Georg Fischer. d90-3/4"
Derivación PP-R RH d90-3/4"
