# Derivación PP-R RH, referencia 4302912591022 de Georg Fischer. d125-3/4"

- Propiedad del archivo: CONSTRUNARIO
- Formato: FIEBDC-3/2012
- Programa: Construnario Versión 3.51
- Fecha de los precios: 29/01/2024
- Divisa: EUR

**4302912591022** u Derivación PP-R RH, referencia 4302912591022 de Georg Fischer. d125-3/4"
Derivación PP-R RH d125-3/4"
