# Unión tres piezas, referencia 4302903228221 de Georg Fischer. d32

- Propiedad del archivo: CONSTRUNARIO
- Formato: FIEBDC-3/2012
- Programa: Construnario Versión 3.51
- Fecha de los precios: 29/01/2024
- Divisa: EUR

**4302903228221** u Unión tres piezas, referencia 4302903228221 de Georg Fischer. d32
Unión tres piezas d32
