# Salvatubos hembra, referencia 4302902500221 de Georg Fischer. 25mm

- Propiedad del archivo: CONSTRUNARIO
- Formato: FIEBDC-3/2012
- Programa: Construnario VersiĆ³n 3.51
- Fecha de los precios: 29/01/2024
- Divisa: EUR

**4302902500221** u Salvatubos hembra, referencia 4302902500221 de Georg Fischer. 25mm
Salvatubos hembra 25mm
