# Salvatubos hembra, referencia 4302903200321 de Georg Fischer. 32mm

- Propiedad del archivo: CONSTRUNARIO
- Formato: FIEBDC-3/2012
- Programa: Construnario VersiĆ³n 3.51
- Fecha de los precios: 29/01/2024
- Divisa: EUR

**4302903200321** u Salvatubos hembra, referencia 4302903200321 de Georg Fischer. 32mm
Salvatubos hembra 32mm
