# Portabridas, referencia 4302902533022 de Georg Fischer. 25mm

- Propiedad del archivo: CONSTRUNARIO
- Formato: FIEBDC-3/2012
- Programa: Construnario VersiĆ³n 3.51
- Fecha de los precios: 29/01/2024
- Divisa: EUR

**4302902533022** u Portabridas, referencia 4302902533022 de Georg Fischer. 25mm
Portabridas 25mm
