# Portabridas, referencia 4302905033022 de Georg Fischer. 50mm

- Propiedad del archivo: CONSTRUNARIO
- Formato: FIEBDC-3/2012
- Programa: Construnario VersiĆ³n 3.51
- Fecha de los precios: 29/01/2024
- Divisa: EUR

**4302905033022** u Portabridas, referencia 4302905033022 de Georg Fischer. 50mm
Portabridas 50mm
