# Portabridas, referencia 4302906333022 de Georg Fischer. 63mm

- Propiedad del archivo: CONSTRUNARIO
- Formato: FIEBDC-3/2012
- Programa: Construnario VersiĆ³n 3.51
- Fecha de los precios: 29/01/2024
- Divisa: EUR

**4302906333022** u Portabridas, referencia 4302906333022 de Georg Fischer. 63mm
Portabridas 63mm
