# Brida, referencia 761065280 de Georg Fischer. 160mm

- Propiedad del archivo: CONSTRUNARIO
- Formato: FIEBDC-3/2012
- Programa: Construnario VersiĆ³n 3.51
- Fecha de los precios: 29/01/2024
- Divisa: EUR

**761065280** u Brida, referencia 761065280 de Georg Fischer. 160mm
Precio a consultar
