# Abrazadera simple de Georg Fischer. 110mm

- Propiedad del archivo: CONSTRUNARIO
- Formato: FIEBDC-3/2012
- Programa: Construnario VersiĆ³n 3.51
- Fecha de los precios: 29/01/2024
- Divisa: EUR

**GFABRA110** u Abrazadera simple de Georg Fischer. 110mm
Abrazadera simple 110mm
