# Abrazadera PP, referencia 167061040 de Georg Fischer. d50

- Propiedad del archivo: CONSTRUNARIO
- Formato: FIEBDC-3/2012
- Programa: Construnario VersiĆ³n 3.51
- Fecha de los precios: 29/01/2024
- Divisa: EUR

**167061040** u Abrazadera PP, referencia 167061040 de Georg Fischer. d50
Abrazadera PP d50
