# Abrazadera PP, referencia 167061016 de Georg Fischer. d140

- Propiedad del archivo: CONSTRUNARIO
- Formato: FIEBDC-3/2012
- Programa: Construnario VersiĆ³n 3.51
- Fecha de los precios: 29/01/2024
- Divisa: EUR

**167061016** u Abrazadera PP, referencia 167061016 de Georg Fischer. d140
Abrazadera PP d140
