# Escariador metálico, referencia 4301907540382 de Georg Fischer. d75-90

- Propiedad del archivo: CONSTRUNARIO
- Formato: FIEBDC-3/2012
- Programa: Construnario Versión 3.51
- Fecha de los precios: 29/01/2024
- Divisa: EUR

**4301907540382** u Escariador metálico, referencia 4301907540382 de Georg Fischer. d75-90
Escariador metálico d75-90
