# Tubería estable Aquasystem PN 25, referencia 4102011007421 de Georg Fischer. 110 mm

- Propiedad del archivo: CONSTRUNARIO
- Formato: FIEBDC-3/2012
- Programa: Construnario Versión 3.51
- Fecha de los precios: 29/01/2024
- Divisa: EUR

**4102011007421** m Tubería estable Aquasystem PN 25, referencia 4102011007421 de Georg Fischer. 110 mm
El papel de aluminio está cerca de la superficie externa de la tubería. La capa de aluminio de la tubería se debe pelar con un afilador antes del procedimiento de soldadura.
