# Tubería Aquasystem estable en el centro PN 25, referencia 4102004010021 de Georg Fischer. 40 mm

- Propiedad del archivo: CONSTRUNARIO
- Formato: FIEBDC-3/2012
- Programa: Construnario Versión 3.51
- Fecha de los precios: 29/01/2024
- Divisa: EUR

**4102004010021** m Tubería Aquasystem estable en el centro PN 25, referencia 4102004010021 de Georg Fischer. 40 mm
El papel de aluminio está cerca de la superficie externa de la tubería. La capa de aluminio de la tubería se debe pelar con un afilador antes del procedimiento de soldadura.
