# Tubería de polibutileno, largo 5,8 m, referencia 761065328 de Georg Fischer. 225x20,5

- Propiedad del archivo: CONSTRUNARIO
- Formato: FIEBDC-3/2012
- Programa: Construnario Versión 3.51
- Fecha de los precios: 29/01/2024
- Divisa: EUR

**761065328** u Tubería de polibutileno, largo 5,8 m, referencia 761065328 de Georg Fischer. 225x20,5
Embalado en cajas de cartón / PN 16 Tubo monocapa Material: polibutileno DEG: 11 Presión de funcionamiento: 16 bares
