# Tubería de polibutileno en rollo, referencia 760853389 de Georg Fischer. 16x2,2

- Propiedad del archivo: CONSTRUNARIO
- Formato: FIEBDC-3/2012
- Programa: Construnario Versión 3.51
- Fecha de los precios: 29/01/2024
- Divisa: EUR

**760853389** u Tubería de polibutileno en rollo, referencia 760853389 de Georg Fischer. 16x2,2
Embalado en cajas de cartón Embalado con precinto protector
