# Tubería de polibutileno en rollo, referencia 760853390 de Georg Fischer. 20x2,8

- Propiedad del archivo: CONSTRUNARIO
- Formato: FIEBDC-3/2012
- Programa: Construnario Versión 3.51
- Fecha de los precios: 29/01/2024
- Divisa: EUR

**760853390** u Tubería de polibutileno en rollo, referencia 760853390 de Georg Fischer. 20x2,8
Embalado en cajas de cartón Embalado con precinto protector
