# Tubería de polibutileno en rollo, referencia 760854946 de Georg Fischer. 25x2,3

- Propiedad del archivo: CONSTRUNARIO
- Formato: FIEBDC-3/2012
- Programa: Construnario Versión 3.51
- Fecha de los precios: 29/01/2024
- Divisa: EUR

**760854946** u Tubería de polibutileno en rollo, referencia 760854946 de Georg Fischer. 25x2,3
Embalado en cajas de cartón Embalado con precinto protector
