# Media caña de sujeción, referencia 760854929 de Georg Fischer. 50x3m

- Propiedad del archivo: CONSTRUNARIO
- Formato: FIEBDC-3/2012
- Programa: Construnario Versión 3.51
- Fecha de los precios: 29/01/2024
- Divisa: EUR

**760854929** u Media caña de sujeción, referencia 760854929 de Georg Fischer. 50x3m
Solo para INSTAFLEX y JRG Sanipex MT Para diámetros por encima de d90, no se requiere soporte de tubería
