# Fleje, referencia 760853283 de Georg Fischer. 16-40

- Propiedad del archivo: CONSTRUNARIO
- Formato: FIEBDC-3/2012
- Programa: Construnario Versión 3.51
- Fecha de los precios: 29/01/2024
- Divisa: EUR

**760853283** u Fleje, referencia 760853283 de Georg Fischer. 16-40
Material: plástico
