# Fleje, referencia 760853284 de Georg Fischer. 50-75

- Propiedad del archivo: CONSTRUNARIO
- Formato: FIEBDC-3/2012
- Programa: Construnario Versión 3.51
- Fecha de los precios: 29/01/2024
- Divisa: EUR

**760853284** u Fleje, referencia 760853284 de Georg Fischer. 50-75
Material: plástico
