# Manguito electrosoldable, referencia 761069205 de Georg Fischer. d50mm

- Propiedad del archivo: CONSTRUNARIO
- Formato: FIEBDC-3/2012
- Programa: Construnario VersiĆ³n 3.51
- Fecha de los precios: 29/01/2024
- Divisa: EUR

**761069205** u Manguito electrosoldable, referencia 761069205 de Georg Fischer. d50mm
El tope puede romperse y el manguito convertirse en pasante
