# Manguito de electrofusión, referencia 761069556 de Georg Fischer. d160mm

- Propiedad del archivo: CONSTRUNARIO
- Formato: FIEBDC-3/2012
- Programa: Construnario Versión 3.51
- Fecha de los precios: 29/01/2024
- Divisa: EUR

**761069556** u Manguito de electrofusión, referencia 761069556 de Georg Fischer. d160mm
Manguito de electrofusión
