# Adaptador de transiciĆ³n electrosoldable a socket, referencia 761069211 de Georg Fischer. d40mm

- Propiedad del archivo: CONSTRUNARIO
- Formato: FIEBDC-3/2012
- Programa: Construnario VersiĆ³n 3.51
- Fecha de los precios: 29/01/2024
- Divisa: EUR

**761069211** u Adaptador de transiciĆ³n electrosoldable a socket, referencia 761069211 de Georg Fischer. d40mm
Electrosoldable / enchufe Material: Polibuteno (gris)
