# Codo 90º macho-hembra, referencia 761069440 de Georg Fischer. d63mm

- Propiedad del archivo: CONSTRUNARIO
- Formato: FIEBDC-3/2012
- Programa: Construnario Versión 3.51
- Fecha de los precios: 29/01/2024
- Divisa: EUR

**761069440** u Codo 90º macho-hembra, referencia 761069440 de Georg Fischer. d63mm
Codo 90º macho-hembra
