# Codo electrosoldable 45º, referencia 761069229 de Georg Fischer. d25mm

- Propiedad del archivo: CONSTRUNARIO
- Formato: FIEBDC-3/2012
- Programa: Construnario Versión 3.51
- Fecha de los precios: 29/01/2024
- Divisa: EUR

**761069229** u Codo electrosoldable 45º, referencia 761069229 de Georg Fischer. d25mm
Codo electrosoldable 45º
