# Codo 45º macho-hembra, referencia 761069451 de Georg Fischer. d40mm

- Propiedad del archivo: CONSTRUNARIO
- Formato: FIEBDC-3/2012
- Programa: Construnario Versión 3.51
- Fecha de los precios: 29/01/2024
- Divisa: EUR

**761069451** u Codo 45º macho-hembra, referencia 761069451 de Georg Fischer. d40mm
Codo 45º macho-hembra
