# Te igual de 90º, referencia 761069239 de Georg Fischer. d25mm

- Propiedad del archivo: CONSTRUNARIO
- Formato: FIEBDC-3/2012
- Programa: Construnario Versión 3.51
- Fecha de los precios: 29/01/2024
- Divisa: EUR

**761069239** u Te igual de 90º, referencia 761069239 de Georg Fischer. d25mm
Te igual de 90º
