# Te reducida 90º, referencia 761069256 de Georg Fischer. 25-20-20

- Propiedad del archivo: CONSTRUNARIO
- Formato: FIEBDC-3/2012
- Programa: Construnario Versión 3.51
- Fecha de los precios: 29/01/2024
- Divisa: EUR

**761069256** u Te reducida 90º, referencia 761069256 de Georg Fischer. 25-20-20
Te reducida 90º
