# Te reducida 90º, referencia 761069258 de Georg Fischer. 32-25-25

- Propiedad del archivo: CONSTRUNARIO
- Formato: FIEBDC-3/2012
- Programa: Construnario Versión 3.51
- Fecha de los precios: 29/01/2024
- Divisa: EUR

**761069258** u Te reducida 90º, referencia 761069258 de Georg Fischer. 32-25-25
Te reducida 90º
