# Reducción electrosoldable, referencia 761069284 de Georg Fischer. 63x32

- Propiedad del archivo: CONSTRUNARIO
- Formato: FIEBDC-3/2012
- Programa: Construnario Versión 3.51
- Fecha de los precios: 29/01/2024
- Divisa: EUR

**761069284** u Reducción electrosoldable, referencia 761069284 de Georg Fischer. 63x32
Reducción electrosoldable
