# Reducción electrosoldable, referencia 761069285 de Georg Fischer. 63x50

- Propiedad del archivo: CONSTRUNARIO
- Formato: FIEBDC-3/2012
- Programa: Construnario Versión 3.51
- Fecha de los precios: 29/01/2024
- Divisa: EUR

**761069285** u Reducción electrosoldable, referencia 761069285 de Georg Fischer. 63x50
Reducción electrosoldable
